# Perfil de montaje transv. estructuras arm. Quadro4/5/Plus, 800 mm profundo

- Propiedad del archivo: CONSTRUNARIO
- Formato: FIEBDC-3/2012
- Programa: Construnario Versión 2.11
- Fecha de los precios: 25/05/2015
- Divisa: EUR

**FN887E** u Perfil de montaje transv. estructuras arm. Quadro4/5/Plus, 800 mm profundo
Hager Perfil de montaje transv. estructuras arm. Quadro4/5/Plus, 800 mm profundo Perfiles de montaje para fijación en prof., entre los montantes traseros y delanteros de la estructura.
