# Perfil de montaje de 2 montantes traseros, arm. Quadro4/5/Plus de 450 mm ancho

- Propiedad del archivo: CONSTRUNARIO
- Formato: FIEBDC-3/2012
- Programa: Construnario VersiĆ³n 2.11
- Fecha de los precios: 25/05/2015
- Divisa: EUR

**FN875E** u Perfil de montaje de 2 montantes traseros, arm. Quadro4/5/Plus de 450 mm ancho
Hager Perfil de montaje de 2 montantes traseros, arm. Quadro4/5/Plus de 400 mm ancho
