# Perfil de montaje transv. entre 2 sop., alto 25 mm, Quadro4/5/Plus, prof. 800 mm

- Propiedad del archivo: CONSTRUNARIO
- Formato: FIEBDC-3/2012
- Programa: Construnario VersiĆ³n 2.11
- Fecha de los precios: 25/05/2015
- Divisa: EUR

**FN866E** u Perfil de montaje transv. entre 2 sop., alto 25 mm, Quadro4/5/Plus, prof. 800 mm
Hager Perfil de montaje transv. entre 2 sop., alto 25 mm, Quadro5/Plus, prof. 800 mm
