# Perfil de montaje transv. entre 2 soportes, 600x50 mm, para arm. Quadro4/5/Plus

- Propiedad del archivo: CONSTRUNARIO
- Formato: FIEBDC-3/2012
- Programa: Construnario VersiĆ³n 2.11
- Fecha de los precios: 25/05/2015
- Divisa: EUR

**FN865E** u Perfil de montaje transv. entre 2 soportes, 600x50 mm, para arm. Quadro4/5/Plus
Hager Perfil de montaje transv. entre 2 Soportes, 600x50 mm, para arm. Quadro5/Plus
