# Canal de cableado horizontal de 80x30x750 mm para armarios Quadro4/5/Plus

- Propiedad del archivo: CONSTRUNARIO
- Formato: FIEBDC-3/2012
- Programa: Construnario VersiĆ³n 2.11
- Fecha de los precios: 25/05/2015
- Divisa: EUR

**UC913** u Canal de cableado horizontal de 80x30x750 mm para armarios Quadro4/5/Plus
Hager Canal de cableado horizontal de 80x30x750 mm para armarios Quadro4/5/Plus Se suministra con tapa.
