# Ventilador para armarios 230V 20 W extr 115 m3/h

- Propiedad del archivo: CONSTRUNARIO
- Formato: FIEBDC-3/2012
- Programa: Construnario Versión 2.11
- Fecha de los precios: 25/05/2015
- Divisa: EUR

**FL212Z** u Ventilador para armarios 230V 20 W extr 115 m3/h
Ventiladores para armarios de poliamida reforzada RAL 7035 230V 20 W revoluciones/min 2650/3000 extracción 115 m/h Medidas marco: 250 x 250 x 113 Medidas mecanizado: 223 x 223
