# Ventilador para armarios 230V 67 W extr. 520 m3/h

- Propiedad del archivo: CONSTRUNARIO
- Formato: FIEBDC-3/2012
- Programa: Construnario Versión 2.11
- Fecha de los precios: 25/05/2015
- Divisa: EUR

**FL216Z** u Ventilador para armarios 230V 67 W extr. 520 m3/h
Ventiladores para armarios de poliamida reforzada RAL 7035 230V 29 W revoluciones/min 2500 extracción 240 m/h Medidas marco: 325 x 325 x 121 Medidas mecanizado: 291 x 291
