# Rejilla ventilación para armarios RAL 7035 150x150x28

- Propiedad del archivo: CONSTRUNARIO
- Formato: FIEBDC-3/2012
- Programa: Construnario Versión 2.11
- Fecha de los precios: 25/05/2015
- Divisa: EUR

| Código | Ud | Descripción |
|---|---|---|
| FL220Z | u | Rejilla ventilación para armarios RAL 7035 150x150x28 |
