# Rejilla ventilación para armarios RAL 7035 325x325x34

- Propiedad del archivo: CONSTRUNARIO
- Formato: FIEBDC-3/2012
- Programa: Construnario Versión 2.11
- Fecha de los precios: 25/05/2015
- Divisa: EUR

| Código | Ud | Descripción |
|---|---|---|
| FL226Z | u | Rejilla ventilación para armarios RAL 7035 325x325x34 |
