# Termostato para control de condensación contacto NC

- Propiedad del archivo: CONSTRUNARIO
- Formato: FIEBDC-3/2012
- Programa: Construnario Versión 2.11
- Fecha de los precios: 25/05/2015
- Divisa: EUR

**FL258Z** u Termostato para control de condensación contacto NC
Termostato para control de la temperatura en el interior del armario, contacto conmutado 230 V. fijación en carril DIN -10º a +80ºC para control de condensación contacto NC
