# Kit equip. horiz. 150x800mm, para int. automáticos x160, para Q4/5/Plus, clase I

- Propiedad del archivo: CONSTRUNARIO
- Formato: FIEBDC-3/2012
- Programa: Construnario Versión 2.11
- Fecha de los precios: 25/05/2015
- Divisa: EUR

**UC014H** u Kit equip. horiz. 150x800mm, para int. automáticos x160, para Q4/5/Plus, clase I
Hager Kit equip. horiz. 150x800 mm, para int. aut. x160, para Quadro4/5/Plus Para interruptores h3 de caja moldeada x160 Implantación horizontal clase I. Sin bloque diferencial.
