# Kit mont.horiz.150x600mm, int.aut.x160, mando dir.clase II quadro4/5/plus

- Propiedad del archivo: CONSTRUNARIO
- Formato: FIEBDC-3/2012
- Programa: Construnario VersiĆ³n 2.11
- Fecha de los precios: 25/05/2015
- Divisa: EUR

**UC313H** u Kit mont.horiz.150x600mm, int.aut.x160, mando dir.clase II quadro4/5/plus
Hager Kit mont.horiz.150x600mm,int.aut.x160,mando dir.clase II quadro4/5/plus Para interruptores h3 de caja moldeada x160 ImplantaciĆ³n horizontal clase II. Con y sin bloque diferencial.
