# Kit equip. vert. 400x350 mm, int.x250-h250, mando directo, c/bloq. dif., Q4/5/Plus

- Propiedad del archivo: CONSTRUNARIO
- Formato: FIEBDC-3/2012
- Programa: Construnario Versión 2.11
- Fecha de los precios: 25/05/2015
- Divisa: EUR

**UC030H** u Kit equip. vert. 400x350 mm, int.x250-h250, mando directo, c/bloq. dif., Q4/5/Plus
Hager Kit equip. vert. 400x350 mm, int.x/h250,mando directo, c/bloq. dif.,Quadro4/5/Plus Para interruptor automático h3 de caja moldeada x250, h250. Implantación vertical.
