# Kit equip. vert. 300x600 mm, int. x250-h250, mando dir./rot., Q4/5/Plus, clase I

- Propiedad del archivo: CONSTRUNARIO
- Formato: FIEBDC-3/2012
- Programa: Construnario Versión 2.11
- Fecha de los precios: 25/05/2015
- Divisa: EUR

**UC021H** u Kit equip. vert. 300x600 mm, int. x250-h250, mando dir./rot., Q4/5/Plus, clase I
Hager Kit equip. vert. 300x600 mm para int. x/h250, mando direct., Quadro4/5/Plus Para interruptor automático h3 de caja moldeada x250, h250. Implantación vertical.
