# Kit mont.horiz.200x800mm, int.aut.h250, mando directo c/s bloq.dif, quadro4/5/plus

- Propiedad del archivo: CONSTRUNARIO
- Formato: FIEBDC-3/2012
- Programa: Construnario Versión 2.11
- Fecha de los precios: 25/05/2015
- Divisa: EUR

**UC428HL** u Kit mont.horiz.200x800mm, int.aut.h250, mando directo c/s bloq.dif, quadro4/5/plus
Hager Kit mont.horiz.200x800mm, int.aut.h250,mando directo c/s bloq.dif,quadro4/5/plus Para interruptor automático h3 de caja moldeada x250, h250. Implantación horizontal. Con y sin bloque diferencial mando directo y rotativo.
