# Kit mont.vert.300x600mm int.aut 2x x/h250, mando motor clase II quadro4/5/plus

- Propiedad del archivo: CONSTRUNARIO
- Formato: FIEBDC-3/2012
- Programa: Construnario Versión 2.11
- Fecha de los precios: 25/05/2015
- Divisa: EUR

**UC321HM** u Kit mont.vert.300x600mm int.aut 2x x/h250, mando motor clase II quadro4/5/plus
Hager Kit mont.vert.300x600mm int.aut 2x x/h250,mando motor clase II quadro4/5/plus Para interruptor automático h3 de caja moldeada x250, h250. Implantación vertical clase II - mando motorizado.
