# Kit equip. vert. 400x350 mm, para int. automático h630, mando directo, clase I

- Propiedad del archivo: CONSTRUNARIO
- Formato: FIEBDC-3/2012
- Programa: Construnario Versión 2.11
- Fecha de los precios: 25/05/2015
- Divisa: EUR

**UC140H** u Kit equip. vert. 400x350 mm, para int. automático h630, mando directo, clase I
Hager Kit equip. vert. 400x350 mm, int. aut. h400/630, mando directo Para interruptores automáticos h3 de caja moldeada H400/H630xs. Implantación vertical.
