# Kit montaje int. ACB 800-2000 A 65-80 kA 600x600 mm

- Propiedad del archivo: CONSTRUNARIO
- Formato: FIEBDC-3/2012
- Programa: Construnario VersiĆ³n 2.11
- Fecha de los precios: 25/05/2015
- Divisa: EUR

**UC062AR** u Kit montaje int. ACB 800-2000 A 65-80 kA 600x600 mm
HAGER Kit montaje int. ACB 800-2000 A 65-80 kA 600x600 mm Para interruptores de bastidor serie HWT (HWT2 y HWT3 tipo S y H) hasta 3200A
