# Kit montaje int.ACB 1600-2000A (100 kA) 2500-3200 A ( 85-100kA)-2000 A 600x800

- Propiedad del archivo: CONSTRUNARIO
- Formato: FIEBDC-3/2012
- Programa: Construnario VersiĆ³n 2.11
- Fecha de los precios: 25/05/2015
- Divisa: EUR

**UC083AR** u Kit montaje int.ACB 1600-2000A (100 kA) 2500-3200 A ( 85-100kA)-2000 A 600x800
HAGER Kit montaje int ACB 1600-2000A (100 kA) 2500-3200 A (85-100kA)-2000 A 600x800
