# Kit equip. 300x600 mm, conmutador mando motoriz HICxxA (160 A) arm. Q/Plus

- Propiedad del archivo: CONSTRUNARIO
- Formato: FIEBDC-3/2012
- Programa: Construnario VersiĆ³n 2.11
- Fecha de los precios: 25/05/2015
- Divisa: EUR

**UC311S** u Kit equip. 300x600 mm, conmutador mando motoriz HICxxA (160 A) arm. Q/Plus
Kits de equipamiento para conmutadores modulares con mando motorizado serie HIC4xxA (de 63 a 160 A) 300 x 600. Para quadro5 de 400 mm de profundidad y quadroplus.
