# Kit equip. 200x800 mm, aparamenta de medida 96x96 Q4/5/Plus

- Propiedad del archivo: CONSTRUNARIO
- Formato: FIEBDC-3/2012
- Programa: Construnario VersiĆ³n 2.11
- Fecha de los precios: 25/05/2015
- Divisa: EUR

**UC243EM** u Kit equip. 200x800 mm, aparamenta de medida 96x96 Q4/5/Plus
Kits de equipamiento para centrales de medida 96x96 (medidas externas)(precortes 3 x 92x92), 200 x 800 Para quadro4, quadro5 y quadroplus.
