# Kit equip. 300x600 mm, para int. HA250, para armarios Quadro4/5/Plus

- Propiedad del archivo: CONSTRUNARIO
- Formato: FIEBDC-3/2012
- Programa: Construnario VersiĆ³n 2.11
- Fecha de los precios: 25/05/2015
- Divisa: EUR

**UC003** u Kit equip. 300x600 mm, para int. HA250, para armarios Quadro4/5/Plus
Hager Kit equip. 300x600 mm, para int. aut. HA250, para armarios Quadro4/5/Plus Kits de equipamiento para interruptores serie: HA 160 A. HA 250 A. HA 400/630 A. HA 800/1250/1600 A.
