# Tapa ciega fija de 600x350 mm para armarios Quadro4/5/Plus

- Propiedad del archivo: CONSTRUNARIO
- Formato: FIEBDC-3/2012
- Programa: Construnario VersiĆ³n 2.11
- Fecha de los precios: 25/05/2015
- Divisa: EUR

**UC226** u Tapa ciega fija de 600x350 mm para armarios Quadro4/5/Plus
Hager Tapa ciega fija de 600x350 mm para armarios Quadro4/5/Plus
