# Placa de montaje ciega de 450 x 1800 mm, para armarios quadroPlus

- Propiedad del archivo: CONSTRUNARIO
- Formato: FIEBDC-3/2012
- Programa: Construnario Versión 2.11
- Fecha de los precios: 25/05/2015
- Divisa: EUR

**FN726E** u Placa de montaje ciega de 450 x 1800 mm, para armarios quadroPlus
Hager Placa de montaje metálica plena, de 1800x450 mm, para armarios QuadroPlus
