# Soporte pletinas para embarrado escalonado 400A para armarios Quadro/4/5/Plus

- Propiedad del archivo: CONSTRUNARIO
- Formato: FIEBDC-3/2012
- Programa: Construnario VersiĆ³n 2.11
- Fecha de los precios: 25/05/2015
- Divisa: EUR

**UC815** u Soporte pletinas para embarrado escalonado 400A para armarios Quadro/4/5/Plus
Hager Soporte pletinas para embarrado escalonado 400A para armarios Quadro/4/5/Plus Soportes para embarrado 400 A. escalonado. Soporte tetrapolar escalonado para pletinas de cobre.
