# Pantalla protección 620 mm embarrado escalonado 400A, para arm. Quadro4/5/Plus

- Propiedad del archivo: CONSTRUNARIO
- Formato: FIEBDC-3/2012
- Programa: Construnario Versión 2.11
- Fecha de los precios: 25/05/2015
- Divisa: EUR

**UC816** u Pantalla protección 620 mm embarrado escalonado 400A, para arm. Quadro4/5/Plus
Hager Pantalla protección 620 mm embarrado escalonado 400A, para arm. Quadro4/5/Plus
