# Perfil de montaje 500 mm para embarrado 630A, para armarios Quadro4/5/Plus

- Propiedad del archivo: CONSTRUNARIO
- Formato: FIEBDC-3/2012
- Programa: Construnario VersiĆ³n 2.11
- Fecha de los precios: 25/05/2015
- Divisa: EUR

**UC812** u Perfil de montaje 500 mm para embarrado 630A, para armarios Quadro4/5/Plus
Hager Perfil de montaje 500 mm para embarrado 630A, para armarios Quadro4/5/Plus
