# Soporte pletinas cobre para embarrado inclinado 630A, armarios Quadro4/5/Plus

- Propiedad del archivo: CONSTRUNARIO
- Formato: FIEBDC-3/2012
- Programa: Construnario Versión 2.11
- Fecha de los precios: 25/05/2015
- Divisa: EUR

**UC826** u Soporte pletinas cobre para embarrado inclinado 630A, armarios Quadro4/5/Plus
Hager Soporte pletinas cobre para embarrado inclinado 630A, armarios Quadro4/5/Plus Soportes para embarrado 630 A. inclinado. Soporte tetrapolar para pletinas de cobre. 1 juego = 2 soportes + 4 soportes metálicos.
