# Soporte pletinas cobre para embarrado 1600A, armarios Quadro4/5/Plus

- Propiedad del archivo: CONSTRUNARIO
- Formato: FIEBDC-3/2012
- Programa: Construnario VersiĆ³n 2.11
- Fecha de los precios: 25/05/2015
- Divisa: EUR

**UC824** u Soporte pletinas cobre para embarrado 1600A, armarios Quadro4/5/Plus
Hager Soporte pletinas cobre para embarrado 1600A, armarios Quadro4/5/Plus Soportes para embarrado 1600 A. Soporte tetrapolar 2x (3F + N). Acepta pletinas de cobre.
