# Kit aisladores para pletinas de Cu de 10mm 2x(3P+N)

- Propiedad del archivo: CONSTRUNARIO
- Formato: FIEBDC-3/2012
- Programa: Construnario Versión 2.11
- Fecha de los precios: 25/05/2015
- Divisa: EUR

**UC896E** u Kit aisladores para pletinas de Cu de 10mm 2x(3P+N)
Soportes para embarrado hasta 4500 A(a componer, soportes + perfil de aluminio + escuadras)(sólo para quadroplus). Kit de soportes para pletinas de cobre de 2 x (3P+N) 10 mm de grosor.
