# Bloque de conexión 1P, 125A, 1x35 + 1x16/6x16 mm²

- Propiedad del archivo: CONSTRUNARIO
- Formato: FIEBDC-3/2012
- Programa: Construnario Versión 2.11
- Fecha de los precios: 03/06/2015
- Divisa: EUR

**KJ02D** u Bloque de conexión 1P, 125A, 1x35 + 1x16/6x16 mm²
Hager Bloque de conexión 1P, 125A, 1x35 / 1x16/6x16 mm²
