# Regleta de conexión, longitud 169 mm, 1x25+11x16+13x10 mm², 25 conexiones

- Propiedad del archivo: CONSTRUNARIO
- Formato: FIEBDC-3/2012
- Programa: Construnario Versión 2.11
- Fecha de los precios: 25/05/2015
- Divisa: EUR

**K158** u Regleta de conexión, longitud 169 mm, 1x25+11x16+13x10 mm², 25 conexiones
Hager Regleta de conexión, longitud 169 mm, 1x25/11x16/13x10 mm², 25 conexiones
