# Regleta de conexión, longitud 73 mm, 4x16+7x10 mm², 11 conexiones

- Propiedad del archivo: CONSTRUNARIO
- Formato: FIEBDC-3/2012
- Programa: Construnario Versión 2.11
- Fecha de los precios: 25/05/2015
- Divisa: EUR

**K144** u Regleta de conexión, longitud 73 mm, 4x16+7x10 mm², 11 conexiones
Hager Regleta de conexión, longitud 73 mm, 4x16/7x10 mm², 11 conexiones
