# Regleta de conexión, longitud 85 mm, 6x16+7x10 mm², 13 conexiones

- Propiedad del archivo: CONSTRUNARIO
- Formato: FIEBDC-3/2012
- Programa: Construnario Versión 2.11
- Fecha de los precios: 25/05/2015
- Divisa: EUR

**K148** u Regleta de conexión, longitud 85 mm, 6x16+7x10 mm², 13 conexiones
Hager Regleta de conexión, longitud 85 mm, 6x16/7x10 mm², 13 conexiones
