# Regleta de conexión, longitud 69 mm, 2x16+8x10 mm², 10 conexiones

- Propiedad del archivo: CONSTRUNARIO
- Formato: FIEBDC-3/2012
- Programa: Construnario Versión 2.11
- Fecha de los precios: 25/05/2015
- Divisa: EUR

**K145** u Regleta de conexión, longitud 69 mm, 2x16+8x10 mm², 10 conexiones
Hager Regleta de conexión, longitud 69 mm, 2x16/8x10 mm², 10 conexiones
