# Bloque de conexión 2P, 2x25 + 4x16 mm²

- Propiedad del archivo: CONSTRUNARIO
- Formato: FIEBDC-3/2012
- Programa: Construnario Versión 2.11
- Fecha de los precios: 25/05/2015
- Divisa: EUR

**K023** u Bloque de conexión 2P, 2x25 + 4x16 mm²
Hager Bloque de conexión 2P, 2x25 / 4x16 mm²
