# Bloque de conexión 1P, 2x35 + 4x25 mm²

- Propiedad del archivo: CONSTRUNARIO
- Formato: FIEBDC-3/2012
- Programa: Construnario Versión 2.11
- Fecha de los precios: 25/05/2015
- Divisa: EUR

**K037** u Bloque de conexión 1P, 2x35 + 4x25 mm²
Hager Bloque de conexión 1P, 2x35 / 4x25 mm²
