# Pletina de unión para circuito de protección 25x5 mm, para arm. Quadro4/5/Plus

- Propiedad del archivo: CONSTRUNARIO
- Formato: FIEBDC-3/2012
- Programa: Construnario Versión 2.11
- Fecha de los precios: 25/05/2015
- Divisa: EUR

**UT88C** u Pletina de unión para circuito de protección 25x5 mm, para arm. Quadro4/5/Plus
Hager Pletina de unión para circuito de protección 25x5 mm, para arm. Quadro4/5/Plus
