# Pletina de cobre para toma de tierra, de 750mm, armarios Quadro4/5/Plus

- Propiedad del archivo: CONSTRUNARIO
- Formato: FIEBDC-3/2012
- Programa: Construnario Versión 2.11
- Fecha de los precios: 25/05/2015
- Divisa: EUR

**UC978** u Pletina de cobre para toma de tierra, de 750mm, armarios Quadro4/5/Plus
Pletina de toma de tierra con soporte (2 para UC976) 1 x 35 mm² + 11 x 6 mm² 2 espaciadores de 80 mm. 2 tornillos.
