# Borne de conexión para pletina, hasta 16 mm² de sección cable

- Propiedad del archivo: CONSTRUNARIO
- Formato: FIEBDC-3/2012
- Programa: Construnario Versión 2.11
- Fecha de los precios: 25/05/2015
- Divisa: EUR

**K070** u Borne de conexión para pletina, hasta 16 mm² de sección cable
Hager Borne de conexión para Pletina, hasta 16 mm² de sección cable
