# Amperímetro digital 0-600A, lectura a través de transformador SR600

- Propiedad del archivo: CONSTRUNARIO
- Formato: FIEBDC-3/2012
- Programa: Construnario Versión 2.11
- Fecha de los precios: 25/05/2015
- Divisa: EUR

**SM601** u Amperímetro digital 0-600A, lectura a través de transformador SR600
Hager Amperímetro digital 0-600A, lectura a través de transformador SR600 Para la medida de la tensión e intensidad en locales profesionales e industriales.
