# Contador de energía trifásico, 6kA, 230/400V, medida con transf., doble tarifa

- Propiedad del archivo: CONSTRUNARIO
- Formato: FIEBDC-3/2012
- Programa: Construnario Versión 2.11
- Fecha de los precios: 25/05/2015
- Divisa: EUR

**EC372** u Contador de energía trifásico, 6kA, 230/400V, medida con transf., doble tarifa
Hager Contador de energía trifásico, 6kA, 230/400V, medida con transf.,doble tarifa Destinados a medir la energía consumida en un circuito eléctrico monofásico o trifásico. Todos los contadores de energía disponen de emisor de impulsos (excepto EC050). Conformes con la norma EN 50470-3 Clase 1 (B) Precisión 1%. Indicación del consumo instantáneo. Display retroiluminado. Protegido contra la inversión fase-neutro.
