# Central modular de medida comunicante

- Propiedad del archivo: CONSTRUNARIO
- Formato: FIEBDC-3/2012
- Programa: Construnario VersiĆ³n 2.11
- Fecha de los precios: 25/05/2015
- Divisa: EUR

**SM101C** u Central modular de medida comunicante
HAGER Central modular de medida comunicante. Central de medida modular I, U, TDH, F, P, FP, E, h. Salida impulsos. ComunicaciĆ³n RS485 Jbus/ModBus.
