# Central de medida

- Propiedad del archivo: CONSTRUNARIO
- Formato: FIEBDC-3/2012
- Programa: Construnario Versión 2.11
- Fecha de los precios: 25/05/2015
- Divisa: EUR

**SM102E** u Central de medida
HAGER Central de medida. Central multimedición básica. Corrientes, tensiones, frecuencia, potencias, factor de potencia, contador energía activa/reactiva. Índice distorsión armónica hasta rango 51.
