# Módulo de salida impulsos para SM102E

- Propiedad del archivo: CONSTRUNARIO
- Formato: FIEBDC-3/2012
- Programa: Construnario Versión 2.11
- Fecha de los precios: 25/05/2015
- Divisa: EUR

**SM200** u Módulo de salida impulsos para SM102E
HAGER Módulo de salida impulsos para SM102E configurable.
