# Central de medida evolución

- Propiedad del archivo: CONSTRUNARIO
- Formato: FIEBDC-3/2012
- Programa: Construnario Versión 2.11
- Fecha de los precios: 25/05/2015
- Divisa: EUR

**SM103E** u Central de medida evolución
HAGER Central de medida evolución. Central multimedición evolución. Mismas medidas que SM102E y además: temperatura, contador energía bidireccional, contador energía aparente, Armónicoas individuales hasta rango 63. Potencias predictivas.
