# Módulo Ethernet Jbus/Modbus para SM103E

- Propiedad del archivo: CONSTRUNARIO
- Formato: FIEBDC-3/2012
- Programa: Construnario Versión 2.11
- Fecha de los precios: 25/05/2015
- Divisa: EUR

**SM213** u Módulo Ethernet Jbus/Modbus para SM103E
HAGER Módulo Ethernet Jbus/Modbus para SM103E
