# Transformador de intensidad 1500/5A

- Propiedad del archivo: CONSTRUNARIO
- Formato: FIEBDC-3/2012
- Programa: Construnario Versión 2.11
- Fecha de los precios: 25/05/2015
- Divisa: EUR

**SR900** u Transformador de intensidad 1500/5A
Hager Transformador de intensidad 1500/5A Para asociar con amperímetros y contadores de energía. Corriente del secundario: 0-5 A proporcional a la corriente del primario. Frecuencia: 50/60 Hz. Sobrecarga permanente: 1,2 In.
