# Minutero de escalera doble temporización con preaviso de extinción, 16A, 230V

- Propiedad del archivo: CONSTRUNARIO
- Formato: FIEBDC-3/2012
- Programa: Construnario Versión 2.11
- Fecha de los precios: 25/05/2015
- Divisa: EUR

**EMN005** u Minutero de escalera doble temporización con preaviso de extinción, 16A, 230V
Hager Minutero de escalera doble temporización con preaviso de extinción, 16A, 230V Permite economizar energía y asegurar el funcionamiento de la carga. Temporización regulable de 30s a 10 min.
