# Interruptor horario esfera diaria, 16A, 1 conmutado, sin reserva

- Propiedad del archivo: CONSTRUNARIO
- Formato: FIEBDC-3/2012
- Programa: Construnario Versión 2.11
- Fecha de los precios: 25/05/2015
- Divisa: EUR

**EH210** u Interruptor horario esfera diaria, 16A, 1 conmutado, sin reserva
Hager Interruptor horario esfera diaria, 16A, 1 conmutado, sin reserva Programación diaria, semanal o diaria + semanal 1 y 2 esferas. 1 mód. esfera lateral. 2 mód. esfera frontal. Mando manual: modo automático o permanente. Mando manual 2 mód.: Man - Auto - 0. Tensión de empleo 230 V 50 Hz.
